# Innenputzarbeiten
Angebotsaufforderung (GAEB 90, DA83)
Währung: EUR
Auftraggeber: keine Angabe

## Innenputzarbeiten
Datum: 02.04.25

*Hinweis*
Angaben zum Baumaßnahme
1.1.  Lage der Baumaßnahmen

  46537 Dinslaken
  Baßfeldshof 29

1.2.  Neubaumaßnahme

  3-geschossiges Wohngebäude, Erdgeschoss,
Obergeschoss und Staffelgeschoss  mit 14
Wohneinheiten sowie einer vollständigen Unterkellerung.

  _  Massivbauweise
  _  Tragende Wände aus Mauerwerk und Beton
  _  Stahlbetondecken
  _  Flachdach

1.3.  Grundstückserschließung

  Die Erschließung des Grundstückes erfolgt während
der Baumaßnahme. Die  Baustellenzufahrt erfolgt über
die Straße "Am Baßfeldshof".

1.4. Gebäude

1.4. Lageplan

1.5. Grundriss EG

1.6. Grundriss OG

1.7 Grundriss Staffelgeschoss

1.8. Schnitte

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Innenputzarbeiten

1.
Maßgebend für die Lieferung und Ausführung der
Leistungen sind die ATV in der VOB-Teil C und weitere
DIN-Vorschriften.
Alle Leistungen sind nach dem zum Zeitpunkt der
Ausführung geltenden Normen, Verordnungen, Richtlinien
etc. auszuführen.

Folgende Vorschriften sind besonders zu beachten:

DIN 18350  Putz- u. Stuckarbeiten
DIN 4102  Brandverhalten von Baustoffen u. Bauteilen
DIN 4109  Schallschutz im Hochbau
DIN 4108  Wärmeschutz im Hochbau
DIN 18202  Maßtoleranzen im Hochbau
GEG  Gebäude-Energie-Gesetz

Für die Ebenheitstoleranzen gilt die Tabelle 3, Zeile 7
der DIN 18202 als vereinbart.
Putzoberflächen sind gem. Merkblatt des Bundesverband
der Gipsindustrie und entsprechend den angegebenen
Qualitätsstufen im Leistungsverzeichnis auszuführen.
Gipskartonoberflächen sind in der Qualität Q2
herzustellen.

Unfallverhütungsvorschriften/ Regeln der BG Bau
(Berufsgenossenschaft der Bauwirtschaft)
BGV  BG-Vorschriften
BGR  BG-Regeln
BGI  BG-Informationen
BGG  BG-Grundsätze
BetrSichV  Betriebssicherheitsverordnung mit den
dazugehörigen  Technischen Regeln ,TRBS"
a.a.R.d.T.  Die Allgemein anerkannten Regeln der
Technik

Die Baustellenordnung der Covivio Immobilien GmbH

Grundsätzlich sind nur Produkte zu verarbeiten die
entsprechend der europäischen Richtlinien eine
CE-Kennzeichnung unterliegen und besitzen.
Bezüglich der Wärmeleitfähigkeit sind zusätzlich zur
CE-Kennzeichnung nur Bauprodukte zugelassen, die zudem
einer Fremdüberwachung einer von Ländern zugelassenen
Stelle unterliegen und entsprechend überwacht sind.

2.
Material- u. Unterkunftsräume werden bauseits nicht zur
Verfügung gestellt.

3.
Bauaufzüge und Gerüste werden bauseits nicht erstellt.

4.
Strom- u. Wasseranschlüsse sind an der Baustelle
vorhanden.
Die Verbrauchskosten sind mit der Covivio zu
verrechnen. Kosten für evtl. notwendige Strom- u.
Wasserverbrauchszähler trägt der Auftragnehmer.

5.
Das Einputzen (Nachputz) von evtl. nachträglich
eingebauter Bauteile wie z.B. Fenster, Fensterbänke,
Treppenanlagen u. -Belägen etc. ist in den EP's
einzukalkulieren u. wird nicht gesondert vergütet. Dies
gilt ebenfalls für durchzuführende Schutzmaßnahmen an
diesen Bauteilen, sowie für das Schließen kleiner
nachträglicher gebohrter oder gespitzter Mauerwerksöffnungen.

6.
Die Baustelle ist täglich sauber zu halten und
sämtliche Schutt und Material- reste sind ohne
besondere Aufforderung vom Auftragnehmer zu entsorgen.
Der Auftraggeber behält sich vor Bauschuttcontainer
aufzustellen und die hierfür anfallenden Kosten
anteilig auf die ausführenden Firmen umzulegen und von
der Schlussrechnung in Abzug zu bringen.

*Hinweis*
Ausführungszeitraum:

Anfang August 2026 - Mitte Januar 2027

### Bereich 01 Innenputzarbeiten

**01.0010 Gipswandputz, 12-15 mm**
*** Bezugsbeschreibung
Gipswandputz (MP 75), 1-lagig, 12-15 mm stark
in allen Geschossen u. Treppenhäusern, auf Mauerwerk
oder Beton, in einer Lage mit einem Gipsomat auftragen
und abfilzen.
Die Untergründe sind vorzugrundieren.
Im Anschluss zu Podesten, Treppenläufe, Filigrandecken
und Leichtbauwänden sind Kellenschnitte anzulegen.

Putzoberfläche in Qualitätsstufe 2 (Q2-geglättet).
Menge: 2041,520 m²

**01.0020 Betonkontakt Haftvorstrich als Zul.**
*** wie Position 01.0010
Betonkontakt Haftvorstrich, System Knauf A 524 oder
gleichw., auf Wandflächen aus dichten, glatten,
schalölfreien und wenig saugenden Beton oder
Betonfertigteilen aufbringen, als Zulage
Menge: 150,590 m²

**01.0030 Kalkputz als Zul.**
*** wie Position 01.0010
Kalkputz für Feuchträume und Fliesenunterputz
1-lagig 10-12mm stark auf den Untergrund auftragen und
filzen, ggf. am Folgetag auf ver- festigtem Grund
weitere 3mm auftragen und filzen
Material:  Knauff Rotkalk oder glw.
Oberfläche: Qualitätsstufe 2  (glatt)
als Zulage zur Position Gipswandputz
Menge: 162,780 m²

**01.0040 Leibungen, Innenwandputz**
*** Bezugsbeschreibung
Öffnungen von Fenster- und Türleibungen mit einer
Fläche über 2,5m² entsprechend dem vorhandenen
Wandputz herstellen.
Leibungstiefe bis 175mm
Menge: 285,300 m

**01.0050 Mehrstärke, Leibungen als Zul.**
*** Bedarfsposition ohne GB
*** wie Position 01.0040
Mehrstärke im Bereich der Leibungen, je 1cm
als Zulage
Menge: 1,000 m

**01.0060 Deckenputz,12-15 mm**
Deckenputz (MP 75), 1-lagig, 12-15 mm stark
auf Stahlbeton, in einer Lage mit einem Gipsomat
auftragen und abfilzen.
Die Untergründe sind vorzugrundieren.
Im Anschluss zu Leichtbauwänden ist ein Kellenschnitt
auszuführen.

Putzoberfläche in Qualitätsstufe 2 (Q2-geglättet).
Menge: 1136,130 m²

**01.0070 Treppenlauf als Zul.**
*** wie Position 01.0010
Untersichten der Treppenläufe aus Beton fachgerecht beiputzen als Zulage zur Position Deckenputz
Menge: 23,950 m²

**01.0080 Podestkanten als Zul.**
*** wie Position 01.0010
Podestkanten und Treppenwangen fachgerecht
beiputzen als Zulage zur Position Gipswandputz
Menge: 50,250 m

**01.0090 Fertigteil-Treppenläufe spachteln**
*** Bedarfsposition ohne GB
Fertigteil-Treppenläufe, Untersichten auf Unebenheiten prüfen und spachteln. Reinigung der Oberfläche durch kräftiges Abbürsten oder mit Druckluft. Anschließend werden die Untersichten mit
einer Spachtelmasse (z.B. Vario von der Fa.
Knauf) verspachtelt.
Menge: 1,000 m²

**01.0100 Verzinkte Eckschutzschienen**
Verzinkte Eckschutzschienen in verschiedenen Längen
liefern und lot- bzw. fluchtgerecht ansetzen.
Menge: 442,500 m

**01.0110 Putzabschlusschienen**
*** Bedarfsposition ohne GB
Putzabschlusschienen liefern und fachgerecht
einbauen
Menge: 1,000 m

**01.0120 Kunststoffgewebe für Innenwände**
Kunststoffgewebe zur Überspannung rissgefähr- deter
Untergrundflächen an Plattenstößen von
Leichtbauplatten, über Installationsschlitze als
Flächenüberspannung und als Putzträger sowie für
Verwahrungen aller Art, für den Innenbereich
mit Stoßüberlappung ca. 10 cm anbringen.
Aufmass nach Sichtfläche.
Menge: 27,740 m²

### Bereich 02 Stundenlohnarbeiten

**02.0010 Stundenlohn Facharbeiter**
*** Bedarfsposition ohne GB
Für evtl. erforderliche Arbeiten die nicht im
Leistungsverzeichnis erfasst sind und gegen Nachweis
zur Ausführung kommen werden verrechnet für:
Facharbeiter
Menge: 1,000 Std

**02.0020 Stundenlohn Helfer**
*** Bedarfsposition ohne GB
Für evtl. erforderliche Arbeiten die nicht im
Leistungsverzeichnis erfasst sind und gegen Nachweis
zur Ausführung kommen werden verrechnet für:
Helfer
Menge: 1,000 Std

USt %: 19,00
